# Muster-Leistungsbeschreibung
Leistungsbeschreibung (GAEB 90, DA81)
Währung: EUR

## SL Deco Color 01-04
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen für
Bodenbeschichtungen

Da es keine einheitlichen, zusammengefassten und
allgemeinen anwendbaren Verlegerichtlinien für
Bodenbeschichtungen gibt, können die vorliegenden
Leistungsverzeichnisse nur als Systemvorschlag
dienen. Die Eignung dieser Systeme sind vom
Auftraggeber und Auftragnehmer vor Ort zu prüfen.

Neben den Pflegemaßnahmen sind planerische
Maßnahmen empfehlenswert, um eine mechanische
Überbeanspruchung bzw. einen erhöhten Verschleiß
des Bodens zu vermeiden. Hierzu gehören
ausreichend große Schmutzrückhaltesysteme in
Eingangsbereichen, die Verwendung weicher
Kunststoff- oder Filzauflagen für Büromöbel und
Inventar. Bei Büroarbeitsplätzen empfiehlt sich das
Unterlegen von Polycarbonatmatten.

Um den nutzungsbedingten Verschleiß zu reduzieren
und die Lebensdauer zu verlängern, sind
Bodenflächen einer Grund- und Unterhaltspflege zu
unterziehen.

Weitere Hinweise zu Verarbeitung, Systemaufbauten und
Plege der aufgeführten Produkte sind den jeweiligen
aktuellen Technischen Merkblättern und den Remmers
Systemempfehlungen zu entnehmen.

*Hinweis*
Texthinweis dekorative
Mehrfarbbeschichtungen

Bei diesen Designböden handelt es sich um Unikate
deren Farbeffekte nur bedingt planbar oder
korrigierbar sind. Hierüber ist der Endkunde zu
informieren.

**00001.0001 Untergrunduntersuchung und -prüfung**
Untergrund Prüfung und Dokumentation gemäß gültigen
Regelwerken.
Einheit: m2

**00001.0002 Vorbehandlung mit geeigneten Mitteln, vorzugsw. mittels Strahlen**
Untergrundvorbehandlung mit geeigneten
Mitteln, vorzugsweise mittels
Stahlkugelstrahlverfahren, zur Erzielung
eines tragfähigen, sauberen und
tragfähigen Untergrundes, frei von
haftungsmindernden Schichten.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Grundierung mit einem transparenten, lösemittelfreien 2-K EP-Bindemittel (CC)**
Liefern und Herstellen einer Grundierung des
vorbereiteten Untergrundes mit einem nonylphenol-,
lösemittel- und weichmacherfreien
2-K EP-Bindemittel.

Oberfläche bei Überschreitung der Wartezeit leicht
abstreuen mit Quarz 03/08 DF, ca. 1 kg/m².

gewähltes Produkt oder gleichwertig:
Remmers Epoxy ST 100

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche Produktspezifikationen zu verstehen.

Verbrauch:
mind. 0,30 kg/m²  Epoxy ST 100 <1160>
(je nach Saugfähigkeit/Porosität des Untergrundes)
Einheit: m2

**00001.0006 Basisschicht für Metalufloor-System mit Primer PF**
Liefern und Herstellen einer ausgleichenden
Basisschicht
mit einem nonylphenol-, lösemittel- und
weichmacherfreien
2-K EP-Bindemittel und Quarzsand.

Gewählte Produkte oder gleichwertig:
Remmers Epoxy Primer PF /Selectmix 01/03

Mischungsverhältnis
ca. 1 GT Bindemittel : 0,5 GT Selectmix 01/03
Verbrauch ca. 1,7-1,8 kg/m² Mischung

Farbton: Silbergrau

Produktkenndaten -
Im Anlieferungszustand:
Komponente A, Komponente B, Mischung
Viskosität (25 °C): 2800 mPa s, 100 mPa s, 900 mPa s
Dichte (20 °C): 1,62 g/cm³, 1,05 g/cm³, 1,50 g/cm³,

Die genannten Werte stellen typische
Produkteigenschaften dar und sind nicht als
verbindliche Produktspezifikationen zu verstehen.

Verbrauch:
mind. 0,80 kg/m² Remmers Primer PF <1224, Silbergrau>
mind. 0,40 kg/m² Remmers Selectmix 01/03 <4405>
Einheit: m2

**00001.0007 Fließbeschichtung Epoxy UV 100 mit SBL DF und Metalufloor-Pigmentpaste**
Liefern und Herstellen einer dekorativen
Epoxy-Fließbeschichtung in metallisch wirkenden
Effekten in einzigartiger Optik auf den
vorbereiteten Flächen, mit einem lösemittelfreien
2-K Epoxy-Bindemittel mit sehr guter UV-Stabilität.

gewählte Produkte oder gleichwertig:
Remmers Epoxy UV 100,
Remmers Selectmix SBL DF,
Metalufloor Pigmentpaste,
Farbton: nach Wahl des AG

Verbrauch:
mind. 1,5 kg/m² Remmers Epoxy UV 100 <6344>
ca. 1,50 kg/m² Remmers Selectmix SBL DF<6751>
ca. 0,05 kg/m² Remmers Metalufloor Pigment <6880-6887>
Einheit: m2

**00001.0008 PUR Aqua Top 500 2K M als Versiegelung**
Liefern und Herstellen einer Versiegelung mit
einem mattem, transparenten, lösemittel- und
weichmacherfreien wässrigen 2-K PU-Bindemittel.

gewähltes Produkt oder gleichwertig:
Remmers PUR Aqua Top 500 2K M

- Fixierung und Versiegelung von Remmers
Flockenbelägen
- Versiegelung in DIBt-zugelassenen Systemen für
Aufenthaltsräume (AbZ Z-156.605-1414; Z-156.605-1487;
Z-156.605-1594)

Eigenschaften:
- Rutschhemmend
- Lichtecht
- Wasserdampfdiffusionsfähig
Produktkenndaten:
Im Anlieferungszustand -
Komponente A, Komponente B, Mischung,
Dichte (20 °C): 1,23 g/cm³, 1,15 g/cm³, 1,23 g/cm³,
Viskosität (25 °C): 263 mPa s, 613 mPa s, 431 mPa s,

Im ausreagierten Zustand
Feststoffgehalt 43 M-%

Die genannten Werte stellen typische
Produkteigenschaften dar und sind nicht als
verbindliche Produktspezifikationen zu verstehen.

Verbrauch:
ca. 0,15-0,20 kg/m² Remmers PUR Aqua Top 500 2K M
<3633>
Einheit: m2
